# Sporthalle Auerbach
Angebotsaufforderung (GAEB DA XML 3.2, DA83)
Projekt: 20260213
Währung: EUR
Vergabeart: Verhandlungsverfahren
Auftraggeber: DV-Nummer: 06; Vergabenummer: 06
Erstellt mit: BECHMANN AVA 2022.140/ GXML Toolbox V3.3 R20210630, BECHMANN AVA 2022.140, 19.05.2026

## 06 Aluminium-Stehfalzdeckung System Kalzip oder glw.
Datum: 19.05.2026

*Hinweis: Allgemeine Vorbemerkungen*
Allgemeine Vorbemerkungen für alle zu erbringenden Leistungen und Gewerke des LV.

Die Inhalte und sich daraus ergebenden Leistungen der Vorbemerkungen sind in die Einheitspreise mit einzukalkulieren.

Baustrom:
Der Baustrom wird dem AN vom AG kostenlos zur Verfügung gestellt.

Bauwasser:
Das Bauwasser wird dem AN vom AG kostenlos zur Verfügung gestellt.

Baustellen - WC:
Ein Baustellen WC (Sanitär Container) wird vom AG gestellt und dem AN kostenlos zur Verfügung gestellt.

Abfall:
Der AN hat für die verschiedenen Abfälle Abfallcontainer zu stellen und zu unterhalten, incl. der Entsorgungskosten für Abfall- und Verpackungsmaterialien, etc., die bei seinen Gewerken anfallen. Diese Leistungen sind in die Baustelleneinrichtung  mit ein zu kalkulieren.

Materialentsorgung
Die gesamte Entsorgung der Abfälle hat nach entsprechenden Richtlinien und örtlichen Entsorgungsvorschriften zu erfolgen. Entsprechende Hinweise sind vom AN eigenverantwortlich einzuholen.

Allgemeines:
Es gelten die Vertragsbedingungen der ausschreibenden Stelle.
Die folgenden Bestimmungen gelten ergänzend zu den Bestimmungen der zum
Zeitpunkt der Ausführung aktuell gültigen VOB/B und VOB/C.
Bei Widersprüchen und im Zweifelsfall gelten die Bestimmungen der VOB/B und
VOB/C übergeordnet!

Vorschriften, Normen und technische Regelwerke
Es gelten die zum Zeitpunkt des Vertragsabschlusses gültigen Gesetze, Verordnungen,
Richtlinien, Vorschriften, DIN-Normen, sowie alle einschlägigen, allgemein
anerkannten, technischen Regelwerke.
Die Unfallverhütungsvorschriften sind ständig zu beachten und einzuhalten.

Produkte
Sämtliche verwendeten Produkte müssen eine gültige, allgemeine bauaufsichtliche
Zulassung besitzen und sind ausschließlich gemäß Herstellervorschrift zu
verarbeiten bzw. einzubauen.
Die Ausführung muss zwingend und ausschließlich entsprechend den einschlägigen,
allgemein anerkannten Regelwerken und nach dem Stand der Technik
erfolgen.
Alle Materialien und Einbauteile haben den im LV beschriebenen Qualitätsanforderungen zu entsprechen. Der Nachweis der Gleichwertigkeit
mit den ausgeschriebenen Materialien obliegt dem Bieter.

Arbeitsschutz:
Die Arbeiten haben nach den Sicherheits- und Gesundheitsschutzvorgaben des Sigeko und der Bauberufsgenossenschaften zu erfolgen. Die SiGepläne des SiGeKo sind vom AN gut sichtbar und Wettergeschützt auf der Baustelle aufzuhängen.
Die daraus entstehenden Mehrleistungen sind in die Einheitspreise mit ein zu kalkulieren.

Gefährdungsbeurteilung:
Der AN hat rechtzeitig vor Ausführung beim SiGeKo eine Gefährdungsbeurteilung einzureichen. Auf Grundlage der Gefährdungsbeurteilung des AN sind eigenverantwortlich durch den AN regelmäßig sowie aus besonderen Anlass Wirkungskontrollen der festgelegten Unfallverhütungsmaßnahmen
durchzuführen.

Genehmigungen / Zustimmungen:
Sind für die Ausführung der Leistung Genehmigungen, Zustimmungen o.ä. (wie z.B. für Sondertransporte, besondere Arbeitszeiten, etc.) erforderlich, so sind diese durch den AN rechtzeitig kostenfrei einzuholen und dem AG vorzulegen.

Besondere Arbeitszeiten:
Besondere Arbeitszeiten (Überstunden, Nachtarbeit sowie Arbeiten an Samstagen) sind auf Antrag des AN und nur nach schriftlicher Genehmigung des AG zugelassen. Der AN ist verantwortlich für die Einholung der ggf. erforderlichen öffentlich- rechtlichen Zustimmungen. Alle damit verbundenen Mehraufwendungen und Genehmigungsgebühren gehen zu seinen Lasten.

Erschütterungen, Lärm und Staubentwicklung Arbeiten im Bestand
Bei der Ausführung der Arbeiten ist auf die Belange der angrenzenden Anwohner und des Schulbetriebs Rücksicht zu nehmen. Die Immisionschutz-Bestimmungen, die gesetzlichen Vorschriften und innerbetrieblichen Erfordernisse bezüglich der Lärmentwicklung und Ruhezeiten sind einzuhalten.

Maßhaltigkeit
Der Auftragnehmer ist verpflichtet, die Maße vor Ort auf Übereinstimmung zu prüfen. Widersprüche sind rechtzeitig der Bauleitung mitzuteilen. Maßangaben von fertigen Produkten sind vor deren Bestellung auf deren Passgenauigkeit und Richtigkeit zu prüfen. Für die Maß- und Passgenauigkeit der gelieferten und eingebauten Produkte ist allein der Auftragnehmer verantwortlich.

Planunterlagen vom AG:

Der Auftragnehmer erhält vom AG die notwendigen Architekten-Planunterlagen
und Statikpläne digital im pdf- und dwg-Format.

Planunterlagen und Technische Bearbeitungen des AN/
Planfreigaben durch den AG bzw. Prüfstatiker
Die Durchsicht von Technischen Bearbeitungen, die vom AN an den AG zu liefern sind, erfolgen durch den AG nach seinen Belangen und bei notwendigen statischen Prüfungen durch den Prüfstatiker.
Die prüffähigen Statiken und Planzeichnungen  der zu liefernden Technischen Bearbeitungen sind vom AN dem Prüfstatiker direkt zuzusenden. Die Anzahl und Form gibt der Prüfstatiker vor.
Die Prüfzeiten des vom Bauamt direkt beauftragten Prüfstatikers sind vom AN mit diesem direkt abzustimmen.
Parallel müssen die Unterlagen als PDF und dwg dem AG zur Prüfung übergeben werden. Der Prüfstatiker prüft die Unterlagen und gibt sie frei. Die geprüften und  freigegebenen Unterlagen sind dem AG dann 2-fach in Papierform als Dokumentation zu übergeben.

Durchsicht von Unterlagen durch den AG:
Planunterlagen, die durch den AN zu erstellen sind, erhält der AG zur Info. Pläne und Unterlagen des AN werden vom AG deshalb nur nach seinen Belangen gesichtet. Gefundene Unstimmigkeiten werden dem AN mitgeteilt.
Unabhängig davon bleibt die Verantwortlichkeit für die technische Richtigkeit und die Richtigkeit der Maße, auch für die vom AG gesichteten Pläne und Unterlagen vollständig beim AN. Eine formelle Freigabe der Pläne und Unterlagen seitens des AG gibt es somit nicht.

Schallemissionen:
Bei den Bauarbeiten sind die allgemeine Verwaltungsvorschrift zum Schutz gegen
Baulärm (u.a. VVBaulärmG) zu beachten. Die Arbeiten, einschließlich der
erforderlichen Fahrzeugbewegungen, dürfen nur innerhalb des Zeitraums Mo. bis
Fr. von 7:00 Uhr bis 18:00 Uhr erfolgen. Bei den Arbeiten sind alle unnötigen
Lärmbelästigungen zu vermeiden, So sind die Motoren der Maschinen und
Arbeitsgeräte während der Stand- und Arbeitspausen abzuschalten.
Durch organisatorische und technische Maßnahmen sind Lärmbelästigungen auf
das notwendige Mindestmaß zu reduzieren. Die technischen Geräte und Maschinen
müssen dem derzeitigen Stand der Technik entsprechen und die geltenden
Gesetzte und Verordnungen zur Geräuschemission einhalten.

Maschinen, Geräte, Personal:
Die Anzahl der Maschinen, Geräte, Fahrzeuge, etc. und des Personals ist so zu
dimensionieren/kalkulieren, dass der vorgegebene Bauzeitenplan eingehalten wird.

Einbau nach den Herstellervorgaben
Der Einbau aller Baustoffe, Produkte, Bauteile hat nach den Einbauvorgaben der Hersteller zu erfolgen.

Zusammenarbeit AG und AN:
Das Bauvorhaben wird zwischen dem AG, der Bauleitung des AG und dem AN Partnerschaftlich durchgeführt.
Evtl. Probleme/Störungen sollen zuerst besprochen und einvernehmlich geklärt werden.
Schriftverkehr ist nur in Ausnahmefällen nach nicht erfolgter voherigen Klärung als letzter Weg zu sehen und ist von allen Seiten möglichst zu vermeiden.

Teilnahme an den Baubesprechungen (alle 2 Wochen)
Der Bauleiter des AN muss neben seinen Baustellenbesuchen an den mit allen Gewerken stattfindenden Baubesprechungen über seinen Leistungszeitraum teilnehmen. Zusätzlich hat er an Besprechungen, die nur seine Leistungsgewerke betreffen, teilzunehmen.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.
Die in den Leistungstexten angegebenen Massen und Maße sind Planungsgrundlagen. Sie können sich nach Vorlage der geprüften Statik und Ausführungsplanung verändern, bzw. müssen auf die vorgefundenen Verhältnisse angepasst werden.
Daher besteht kein Anspruch auf exakte Ausführung gemäß LV.

Angebotsform:
Das Angebot kann als EDV-Ausdruck mit Kurztexten erstellt werden. Alleine
maßgebend ist in jedem Fall die LV-Urschrift (Langtexte).
Das Angebot ist dem AG zur Auswertung auch im GEAB-Format zu übergeben.

Durch unterzeichnung des Leistungsverzeichnisses erklärt die anbietende Firma, dass sie sich über alle örtlichen und sachlichen Verhältnisse vor Abgabe des Angebots unterrichtet hat und dass er die zuvor beschriebenen Kalkulationsgrundlagen und die mit ein zu kalkulierende Leistungen und Vertragsbestandteile gelesen, anerkannt und in die Einheitspreise einkalkuliert hat.

### 01 Vorbemerkungen

*Hinweis: Vorbemerkungen*
Technische Vorschriften:

Für die Ausführung gelten die Bestimmungen dieses Leistungsverzeichnisses, die allgemeinen technischen Vorschriften der VOB, der einschlägigen Normen soweit sie die Leistungen betreffen, bauaufsichtlich eingeführte Richtlinien, behördliche Vorschriften, Verbandsrichtlinien und Verarbeitungsrichtlinien der Bauteil- bzw. Werkstoffhersteller in der jeweils gültigen Fassung.
Verwiesen wird insbesondere auf:

o  DIN 18338 Dachdeckungs- und  Dachdichtungsarbeiten
o  DIN 18339 Klempnerarbeiten
o  DIN EN 612 Hängedachrinne und Regenfallrohre  aus Metallblech
o  DIN 18460 Regenfallleitungen außerhalb von  Gebäuden und Dachrinnen
o  DIN 12056 Teile 1-5 und 1986 Teile 3,4,30,100 Entwässerungsanlagen für Gebäude und  Grundstücke
o  DIN EN 10272, DIN 17440 Nichtrostende Bleche  und Bänder
o  DIN EN 573, DIN EN 485, DIN EN 755 für  Aluminium und Aluminiumlegierungen
o  DIN EN 1999: Aluminium im Hochbau

Verbindungen und Befestigungen müssen sich ungehindert bei Wärmeeinflüssen dehnen und zusammenziehen können ohne Undichtigkeiten hervorzurufen. Kitte und Kleber dürfen keine aggressiven Bestandteile im Sinne der DIN 52460 enthalten und müssen innerhalb der vorkommenden Temperaturbereiche dauerhaft standfest sein. Bei der Befestigungstechnik ist darauf zu achten, dass keine Kontaktkorrosion entstehen kann. Innerhalb von gleichartigen Bauteilen dürfen nur gleichartige Materialien verwendet werden.Alle Verankerungen haben so zu erfolgen, dass diese den Windangriffen standhalten. Überstände von Metalldeckungen müssen mit einer Tropfnase ausgebildet werden und einen Überstand nach den anerkannten Fachregeln über die fertige Kante erhalten. Rinnen sind im gleichmäßigen Gefälle zu verlegen. Soweit Einlaufbleche ausgeführt werden sind diese ausreichend unter die Dacheindeckung zu führen. Der Auftragnehmer trägt die alleinige Gewähr für dauerhafte Regensicherheit und Funktionsfähigkeit der Dacheindeckung.Die Einheitspreise gelten jeweils für die beschriebene Position in vollständiger Ausführung.
Leistungsbeschreibung:
Der Leistungsumfang beinhaltet die Dachdeckungsarbeiten der Sporthalle ab OK der bauseitig verlegten Trapezblechtragschale mit Dachentwässerung. Außerdem die vorgehängte gedämmte Fassade (Wandfläche zwischen den beiden Pultdachfirsten mit Höhe ca. 1,0m).
Dachdeckung:
Es handelt sich um ein wärmegedämmten Dachaufbau mit einer Aluminium-Dachdeckung nach dem System und den Produkten der Fa. Kalzip oder glw.
Dachaufbau von unten nach oben:
- Stahldachkonstruktion bzw. Holzdachkonstruktion (bauseits)
- Gelochtes Akustik-Trapezblech-Tragschale AK 150/280, d=1,25mm bzw. OSB-Platten (bauseits).

Ab hier beginnen die anzubietenden Leistungen:
- Mineralwollesickenfüller in die Akustik-Trapezblechtragschale
- Dampfsperre kaltselbstklebend
- komprimierbare Mineralwolledämmung nichtbrennbar erste Lage Stärke geliefert 160mm und eingebaut 140mm
- Mineralwolledämmung nichtbrennbar zweite Lage, Stärke geliefert 140mm und eingebaut 120mm
  => Gesamt Stärke im eingebauten Zustand 260mm in den Randbereichen druckstabile Dämmung
- Aluminium-Kalzip-Stehfalzdeckung

Auf die Stehfalzdeckung wird bauseits eine PV-Anlage montiert, inkl. der bauseitigen Unterkonstruktion im System des Blechdachlieferanten. Die Unterkonstruktion wird Dachdurchdringungsfrei an die Stehfalze montiert.

Vorgehängte Fassade:

Vorgehängte, gedämmte Fassade mit Kalzip-Aluminium Profiltafel oder glw.

Fassadenaufbau von Innen nach außen:

- Stahlkonstruktion (bauseits)
- Stahlblechkasetten 200/600
- 20cm Mineralfaserdämmung (Fassadendämmplatten mit schwarzem Vlies)
- 4cm Hinterlüftungsebene

Herstellervorschriften im Allgemeinen
Die Herstellervorschriften der Firma Kalzip GmbH  Systems GmbH bzw. des alternativen Herstellers/Lieferanten, wie z.B.
- Montagerichtlinien
- Konstruktionsdetails
- Bearbeitungshinweise
- Gebrauchsanweisungen
- Baustellenproduktionshinweise
sind zu berücksichtigen und in die Einheitspreise mit einzukalkulieren.

*Hinweis: Vorbemerkungen*
Vorbemerkungen Dachdeckung:

Bearbeitungshinweis
Hohlräume zwischen Dämmschicht und Aluminium-Dachhaut sind unbedingt zu vermeiden, um den Trommeleffekt bei Niederschlag abzumindern und Kondensat zu verhindern.
Tätigkeitsnachweis
Der Bieter hat auf Verlangen nachzuweisen, dass er Mitarbeiter beschäftigt und an diesem Bauvorhaben einsetzt, die von Fachkräften des Herstellers im Umgang mit dem System eingewiesen wurden und bereits Objekte in gleicher Ausführungsart und ausgeführt haben.
Technische Merkmale der Aluminium-Stehfalzsysteme
Als gleichwertig gelten nur Aluminium-Stehfalzsysteme mit der gleichen Profilkontur, die bei der Montage maschinell und kraftschlüssig miteinander verbunden werden.
Gleichwertigkeit Halte-Elemente
Es sind nur Halte-Elemente (Klipps) aus Kunststoff mit einem Metallkern und Befestigungselemente (Schrauben und Niete) aus Aluminium oder Edelstahl zugelassen. Für Festpunkte werden Aluminiumklipps verwendet.
Der Korrosionsschutz der Verbindungselemente ist dem Korrosionsschutz der zu verbindenden Bauteile anzupassen, d. h. es sind nichtrostende Werkstoffe zu verwenden.
Gleichwertigkeit Befestigungsklemmen
Es sind zur durchdringungsfreien Befestigung von PV-Anlagen oder Metallbekleidungen nur bauaufsichtlich zugelassene systemkonforme Befestigungsklemmen zugelassen.
Die Befestigungsklemmen dürfen durch ihre Bauart die Ausdehnungsmöglichkeit der Metalldachelemente nicht behindern und müssen nachträglich, unabhängig von der Position der Dachhalteelemente (Klipps), montiert werden können.

In die Einheitspreise einzukalkulieren:
- sämtliche Leistungen inkl. der notwendigen Befestigungsmittel aus Edelstahl nach statischen Berechnungen und Dachverlegeplan und inkl. aller Dichtstoffe und den Schneidarbeiten mit Verschnitt

Leistungsumfang:
Alle nachfolgenden Leistungen inkl. Lieferung der Materialien und Montage und aller notwendigen Befestigungsmittel, auch wenn nicht explizit aufgeführt.

*Hinweis: Herstellervorschriften*
Herstellervorschriften

Leitprodukt:
Bei den nachfolgend beschriebenen Aluminium-Elementen handelt es sich um das Leitprodukt der Firma Kalzip GmbH oder glw.

KALZIP GMBH
August-Horch-Str. 20 - 22
56070 Koblenz
Postfach 10 03 16
56033 Koblenz
Telefon: 0261 / 9834-0
Telefax: 0261 / 9834-100

Herstellervorschriften im Allgemeinen
Die nachfolgenden Herstellervorschriften der Firma Kalzip GmbH, insbesondere, aber nicht abschließend, und die Broschüren und Merkblätter sind Bestandteil des LV
- Montagerichtlinien
- Technikhandbuch
- Produkte und Anwendungen
- Konstruktionsdetails
- Bearbeitungshinweise
- Gebrauchsanweisungen
- Baustellenproduktionshinweise

Bei den nachstehend beschriebenen Leistungen handelt es sich um das Ausführen von
- Metalldächern
- Metallwandbekleidungen
- mit am Bau zu falzenden Metallbauteilen und von
- Bauklempnerarbeiten
im Sinne der Norm DIN 18 339.
- Dachentwässerung

Bearbeitungshinweise
Hohlräume zwischen Dämmschicht und Aluminium-Dachhaut sind unbedingt zu vermeiden, um den Trommeleffekt bei Niederschlag abzumindern und Kondensat zu verhindern.

Tätigkeitsnachweis
Der Bieter ist gemäß Ziffer 4.6 der allgemeinen bauaufsichtlichen Zulassung verpflichtet, auf Verlangen nachzuweisen, dass er Mitarbeiter beschäftigt und an diesem Bauvorhaben einsetzt, die von Fachkräften des Herstellers im Umgang mit dem System eingewiesen wurden und bereits Objekte in gleicher Ausführungsart und Größenordnung ausgeführt haben.

Sofern der Auftragnehmer für die vertragsgemäße Ausführung seiner Leistungen Spezialwerkzeuge und
Geräte der Kalzip GmbH benötigt, ist er verpflichtet, diese Spezialwerkzeuge und Geräte auf seine Kosten zu beschaffen und zu benutzen.

*Hinweis: Prüfzeugnisse / Zulassungen / ZTV*
Prüfzeugnisse und Zulassungen
Die für die Produkte (Baustoffe und Bauteile) der Firma Kalzip GmbH bestehenden Prüfzeugnisse sowie die allgemeine bauaufsichtliche Zulassung, Zulassungsnummer Z-14.1-181, des Instituts für Bautechnik, Berlin sind zu beachten

Zusätzliche Technische Vertragsbedingungen (ZTV)
Es gelten folgende Zusätzliche Technische Vertragsbedingungen:
- Die vom Deutschen Institut für Gütesicherung und Kennzeichnung e.V. bearbeiteten oder vertriebenen Güte- und Prüfbestimmungen des Reichsauschusses für Lieferbedingungen (RAL);

*Hinweis: Statik*
Für die Ausführung von statischen Berechnungen werden die relevanten Normen und Vorschriften, sowie die  "Allgemeine bauaufsichtlichen Zulassungen", Herstellervorschriften und die vom Auftraggeber zur Verfügung gestellten Informationen zur Bausache berücksichtigt.

*Hinweis: Gleichwertigkeit*
Gleichwertigkeit zu den angefragten Leitprodukten der Fa. Kalzip

Sofern die Gleichwertigkeit der angebotenen Produkte nicht bereits bei Angebotsabgabe nachgewiesen wurde, gelten folgende Mindestanforderungen:

Technische Merkmale der Aluminium-Stehfalzsysteme
Als gleichwertig gelten nur Aluminium-Stehfalzsysteme mit der gleichen Profilkontur, die bei der Montage maschinell und kraftschlüssig miteinander verbunden werden.

Gleichwertigkeit Halte-Elemente
Es sind nur Halte-Elemente (Klipps) aus Kunststoff mit einem Metallkern und Befestigungselemente (Schrauben und Niete) aus Aluminium oder Edelstahl zugelassen.
Für Festpunkte werden Aluminiumklipps verwendet.
Der Korrosionsschutz der Verbindungselemente ist dem Korrosionsschutz der zu verbindenden Bauteile anzupassen, d. h. es sind nichtrostende Werkstoffe zu verwenden.

Gleichwertigkeit Befestigungsklemmen
Es sind zur durchdringungsfreien Befestigung von PV-Anlagen oder Metallbekleidungen nur bauaufsichtlich zugelassene systemkonforme Befestigungsklemmen zugelassen.
Die Befestigungsklemmen dürfen durch ihre Bauart die Ausdehnungsmöglichkeit der Metalldachelemente nicht behindern und müssen nachträglich, unabhängig von der Position der Dachhalteelemente (Klipps), montiert werden können.

### 02 Kalzip oder glw. auf Stahl-Trapezblech-Tragschale

**02.1 Baustelle einrichten, Vorhalten und wieder räumen**
Baustelle einrichten  für alle zu erbringenden Leistungen vorhalten über die gesamte Dauer der zu erbringenden Leistungen, sowie Räumen der Baustelle und Wiederherstellung des Geländes und Verunreinigungen, mit folgenden in den Pauschalpreis einzurechnenden Leistungen (diese Leistungen sind auch kalkulatorisch bei den Einheitspreisen zu berücksichtigen):
- Schaffung von Lager- und Arbeitsflächen
-Tagesunterkünfte
- ein kostenlos nutzbarer Sanitärcontainer mit WC wird bauseits gestellt
- Lagerräume, Werkstatt, Magazin, Unterstelleinrichtungen
- Antransport, Bereitstellung und Abtransport aller zur Durchführung der ausgeschriebenen Leistungen erforderlichen Geräte, Maschinen und Fahrzeuge, Autokran, Hubsteiger, Gelenkbühne etc., incl. der notwendigen Betriebsmittel und des Personals.
- Umsetzung der Sicherheits- und Unfallverhütungsmaßnahmen der Bauberufsgenossenschaften und des Sigeko.
Leistungszeit: über die gesamte Dauer der zu erbringenden Leistungen.
- Baustom und Bauwasser werden vom AG kostenlos zur Verfügung gestellt
- Gerüste:
Die Gerüste für die Dach- und Fassadenarbeiten werden bauseits gestellt.
Menge: 1,000 psch

*Hinweis: Binderdach und Rollfilz*
Konstruktionsmerkmale Stahl-TR

Dachgrundriss: ca. 39,10 x 13,40 m (ges. nach Abzug Fläche Oberlichtbänder ca. 510m²)
Dachform:  Pultdach
Gebäudehöhe:  7,50 m
Traufhöhe:  6,50 m
Dachneigung:  4°
PV-Anlage:  dachparallel (bauseits)
Absturzsicherung: Seilsystem

Konstruktion:
Trapezprofil als gelochte Akustik-Trapezblechtragschale (bauseits) mit Dampfsperre, Hutprofile, Dämmfilz
und Metalldeckung als Warmdach

**02.2 Randwinkel**
Statisch nicht wirksamer Randwinkel
zur Aufnahme der Dampfsperre
im Giebelbereich und Firstbereich
Randwinkel
Material: Stahlblech 1.00 mm
Oberfläche wie Stahltrapezprofil
Zuschnitt: 450 mm
1 mal gekantet
Menge: 66,000 m

**02.3 Akustik-Sickenfüller**
Akustik-Sickenfüller Bereich Halleninnenraum zur Schallapsorption, passend zur Trapezblechtragschale AK 16/250, stärke 1,25mm, einseitig mit schwarzer Vlieskaschierung.

Material: Steinwolle
Wärmeleitfähigkeit: 040W/mK
Baustoffklasse: A1/A2
Typ: zwei V-Schnitte für optimale Anpassung an das Trapezblech
Ausführung: von oben eingelegt

Liefern und dichtgestoßen in die gelochten Sicken der Stahltrapezbleche einlegen. Abgerechnet wird die Fläche der Trapezblechtragschale.
Menge: 510,000 m²

**02.4 Dampfsperre MH auf TR**
auf Stahltrapez-Profilblechen AK 150/280, stärke 1,25mm (gelochte Akustik-Trapezblechtragschale)
geeignet für nichtflächigen Untergrund
flexible, einseitig selbstklebende
Elastomerbitumen-Dampfsperrbahn gemäß DIN EN 13970 mit Aluminiumpolyester-Kombiträger, Glasvlies 60 g/m² und abziehbaren Längsrandstreifen
sd-Wert > 1.500 m
Kaltbiegeverhalten: <  -25°
Breite: 108 cm
Rollenlänge: 20 m
Dicke: ca. 1,50 mm
KALZIP Dampfsperre MH oder glw.  liefern
und nach Fachregeln des DDH auf den sauberen sowie öl-, staub- und fettfreien Untergrund kleben.
Verlegung parallel zu den Trapezprofil-Obergurten.
Nähte und Stöße sind mit mindestens 7,5 cm Überdeckung zu verkleben.
Zur Stabilisierung der Bahnenenden ist unter der Kopffuge im Nahtüberlappungsbereich (innerhalb Bahnenbreite) ein ca. 20 cm breiter Streifen der Dampfsperre FR-X dicht anzubringen. Ausbildung von Kreuzstößen ist zu vermeiden.
Auf kunststoffbeschichteten Stahltrapezprofilen ist kein Voranstrich erforderlich.

Nähte und Stöße dicht verkleben. Im Bereich von An- und Abschlüssen vollflächig 5 cm über die Oberkante der Wärmedämmung (ges. ca. 35cm hochführen) hochführen und fachgerecht winddicht anschließen.
´Gesamt ca. 510m² in Fläche + ca. 140lfm x 0,35m = 560m²
Menge: 560,000 m²

**02.5 Dämmungshalter Dachrand**
als Abschluss der Dachdämmung
Dämmungshalter
gekantetes C-Profil
Material: Stahl 1,00 mm dick
bandverzinkt und bandbeschichtet
Zuschnitt: 400 mm
Höhe: 280 mm
2 mal gekantet
auf der Unterschale befestigt
Menge: 105,000 m

**02.6 Unterkonstruktion Hut-Profile**
zur Aufnahme der Klipps diagonal zur Traufe
auf der ca. 510m² Unterschale verlegt und gegen Soglast befestigt
gekantetes Hut-Profil
Material: Stahl 1,50 mm dick
bandverzinkt und bandbeschichtet
Zuschnitt: 400 mm
Höhe: 120 mm
4 mal gekantet
mit ausgedämmtem Profilquerschnitt
Inkl. der nach Statik erforderlichen zugelassenen Befestigungsmittel aus nichtrostendem Edelstahl
Es ist einzukalkulieren, dass die Dachfläche mit einer bauseitigen PV-Anlage belegt wird (Befestigung mit dem Kalzip-System an den Stegen der Profilbahnen. Dementsprechend müssen mehr Befestigungspunkte hergestellt und einkalkuliert werden.
Menge: 510,000 m²

**02.7 Unterkonstruktion Festpunkt**
zur Aufnahme der Festpunktklipp parallel zum First
auf der Unterschale verlegt und nach Statik befestigt
gekantetes Hut-Profil in First-/Traufrichtung
Material: Stahl 2,00 mm dick
bandverzinkt und bandbeschichtet
Zuschnitt: 380 mm
Höhe: 100 mm
4 mal gekantet
Länge ca. 800 mm
im Abstand von ca. 0,80 m
mit ausgedämmtem Profilquerschnitt
zur Aussteifung von 3 Stück Stahl-TR-Sicken
darüber gekantetes Hut-Profil parallel zum First
Material: Stahl 2,00 mm dick
bandverzinkt und bandbeschichtet
Zuschnitt: 380 mm
Höhe: 100 mm
4 mal gekantet
Inkl. der nach Statik erforderlichen zugelassenen Befestigungsmittel aus nichtrostendem Edelstahl
Abgerechnet wird die Firstlänge.
PV-Anlage wie in voriger Pos. beschrieben ist mit einzukalkulieren.
Menge: 39,100 m

**02.8 Unterkonstruktion Traufbohlen**
zur Aufnahme der Rinnenhalter
Knaggen zur Aufnahme der Traufbohle
Konstruktionsvollholz
Abmessung: 12 cm hoch  - 10 cm breit
Länge 20 cm
auf der vor beschriebenen Randversteifung befestigt
im Abstand von ca. 0,80 m
Zwischenräume ausgedämmt,

darüber
Traufbohlen
Konstruktionsvollholz
Abmessung: 14 cm hoch  - 20 cm breit,
zur Aufnahme der Kalzip-Aluminium-Dachelemente
an den Knaggen befestigt
Mögliche zulässige Bautoleranzen sind durch
Unterlegen mit Distanzleisten auszufluchten
Menge: 39,100 m

**02.9 Komprimierbare Wärmedämmung**
mehrlagig, fugenversetzt in 2 Lagen eingebaut
Material: MF  -  Rollfilz weich komprimierbar Fa. Isover, Typ Metac UF oder glw.
Wärmeleitfähigkeit : λ  = 0,035 W /mK
Baustoffklasse: A1 nicht brennbar
Anwendungsgebiet: DAD dk
Lieferdicke: 300 mm
Einbaudicke: 260 mm
(40 mm komprimiert und vollflächig unter der Dachhaut anliegend)
1. Dämmlage
Lieferdicke: 160mm
Einbaudicke: 140mm
Wärmeleitfähigkeit: 0,035 W/mK

2. Dämmlage
Lieferdicke: 140mm
Einbaudicke: 120m
Wärmeleitfähigkeit: 0,035W/mK

Wärmedämmung zwischen den Systemhaltern und den Anschluss- und Distanzkonstruktionen so einpassen, dass keine Wärmebrückenentstehen.
Wärmedämmung während der Montage vor Nässe schützen. Liefern und dichtgestoßen, vollflächig unter der Dachhaut anliegend, auf dem Untergrund verlegen, inkl. aller Zuschnittarbeiten und Verschnitt
Menge: 465,000 m²

**02.10 Trittfeste Wärmedämmung**
im Trauf- und Firstbereich, seitlichen Wandanschlüssen sowie im Bereich von Oberlichtern und Dachdurchdringungen
zur Vermeidung von Ausschüsselungen der
Kalzip-Elemente durch Montagebegehung
(Fremd- und Nachfolgeleistungen)

Material: MF-Dämmplatten druckbelastbar Fa. Rockwool, Typ Hardrock 038 oder glw.
Wärmeleitfähigkeit : λ  = 0,038 W /mK
Anwendungsgebiet: DAA dm
Lieferdicke: 260 mm
Zuschnittsbreite 300mm

Wärmedämmung zwischen den Systemhaltern und den Anschluss- und Distanzkonstruktionen so einpassen, dass keine Wärmebrücken entstehen. Wärmedämmung während der Montage vor Nässe schützen. Liefern und dichtgestoßen, vollflächig unter der Dachhaut anliegend, auf dem Untergrund verlegen, inkl. aller Zuschnittarbeiten und Verschnitt
Gesamt ca. 145lfm.
Menge: 45,000 m²

**02.11 Kastenrinne**
vorgehängt
Rinnenblech
Material: Titanzink
Materialdicke nach DIN EN 612 in Abhängigkeit
mit dem Zuschnitt
Zuschnitt: 400 mm
Dehnungsausgleichsband
im Abstand von 9,00 m
Rinnenhalter, Form FFH mit zwei Federn
Bandeisen verzinkt DIN 18461
Abstand: 600 mm
Menge: 39,100 m

**02.12 Ablaufstutzen**
als Einhangstutzen
Material: Titanzink
Materialdicke nach DIN EN 612 in Abhängigkeit mit
der durchschnittlichen Nennweite
Abmessung: DN 125 mm
in den Rinnenboden eingelötet
Anschließen an die Regenfallrohre
Menge: 3,000 Stk

**02.13 Endböden**
Material: Titanzink
an den Rinnenköpfen eingelötet
Menge: 2,000 Stk

**02.14 Rinneneinlauf**
Rinneneinlaufblech
Material: Aluminium 1,00 mm dick
Oberfläche: stuccodessiniert
Zuschnitt: 200 mm
3 mal gekantet
Abmessung: 15/50/120/15
mit hinterem Wasserfalz
Menge: 39,100 m

**02.15 Fallrohre mit Bögen**
Fallrohre DN 125, Materiel Titan-Zink, bestehend aus senkrechtem Rohr, 2 Bögen je Fallrohr und einem schrägen Rohr zwischen Rinne und Fallrohr beim Dachvorsprung.
Gesamt 3 Fallrohre mit Montage an der Stahlbetonstütze bzw. Mauerwerksaußenwand bzw. vorgelegte HPL-Fassade mit Holzunterkonstruktion. Inkl. der Befestigungsmittel und dem Anschluß an das Standrohr.
Abgerechnet wird die Länge inkl. der Schrägstücke und Bögen.
Menge: 18,000 m

**02.16 Standrohre feuerverzinkt**
Standrohre DN150 mit Reinigungsöffnung, Material feuerverzinkte Stahlrohre Fa./ Loro-X Rohr oder glw.
Inkl. der Befestigungsmittel mit Montage an den Stahlbetonstützen und dem Anschluss nach oben zum Fallrohr und nach unten zur PP-Grundleitung
Standrohrlänge jew. 1,0m
Menge: 3,000 St

**02.17 Traufenabdeckung**
zur Verkleidung der vorderen Stirnseiten der Traufbohle
Traufenabdeckblech
Material: Aluminium 1,00 mm dick
Oberfläche: stuccodessiniert
Zuschnitt: 400 mm
2 mal gekantet
traufseitig in Haften eingehängt
Menge: 39,100 m

**02.18 Kalzip 65/400/1,0 mm stuccodessiniert**
Kalzip-Aluminium-Profiltafeln oder glw.
werksseitig vorgefertigt mit kreisrunden
Falzverbindungen zum maschinellen Verbördeln
Legierung: nach allgemeiner bauaufsichtlicher Zulassung
Oberfläche: stuccodessiniert
Profil/Blechdicke: Kalzip 65/400/1,00 mm
ungestoßene Bahnlänge: 13.500 mm
Verbundklipp E 160 mit Stahlkern und glasfaserverstärkter Kunststoffummantelung  wärmebrückenfrei gemäß EnEV auf vorhandener Unterkonstruktion zur Befestigung und Distanzüberbrückung der Kalzip-Profiltafeln.
Klippabstände und Klippanzahl gemäß statischer Berechnung.
Die Befestigung der Klipps mit der Unterkonstruktion erfolgt gemäß der allgemeinen bauaufsichtlichen Zulassung und Statik.
Menge: 510,000 m²

**02.19 Festpunktausbildung mit Festpunktklipp FK (119 mm)**
Größe und Art der Festpunkte werden in einer statischen Berechnung ermittelt.

Diagonalbohrungen durch den kleinen Bördel und
den Klippkopf zur Aufnahme der Festpunktnieten
zur Fixierung einer jeden Kalzip-Bahn.
Befestigung der Klipps vor beschriebener Festpunktkonstruktion
Gewählter Festpunktklipp: L 80 doppeltlang
mit TK5 doppeltlang

Die Lasten aus dem Festpunkt müssen von der Unterkonstruktion abgeleitet werden.
Verbrauch und Befestigungsmittel gemäß Statik
Abgerechnet wird die Firstlänge.
Menge: 39,100 m

**02.20 Pultfirst als Dachabschluss**
Hochbiegen der Kalzip-Bahnenden
Alu Distanzprofil
Schließblech passend zur Dacheindeckung
Formfüller passend zur Dacheindeckung
Mineralwollefüllung
Pultfirstblech
Material: Aluminium 1,00 mm dick
Oberfläche: wie Kalzip-Dacheindeckung
Zuschnitt: 400 mm
3 mal gekantet
durchlaufende Hafte
Material: Aluminium 1,00 mm dick
Zuschnitt: 250 mm
2 mal gekantet
Menge: 39,100 m

**02.21 Pultfirst als Anschluss aufgehend**
an die Oberlichtbänder
Hochbiegen der Kalzip-Bahnenden
Alu Distanzprofil
Schließblech passend zur Dacheindeckung
Formfüller passend zur Dacheindeckung
Mineralwollefüllung
Pultfirstblech
Material: Aluminium 1,00 mm dick
Oberfläche: wie Kalzip-Dacheindeckung
Zuschnitt: 400 mm
3 mal gekantet
Überhangblech
Material: Aluminium 1,00 mm dick
Oberfläche: wie Kalzip-Dacheindeckung
Zuschnitt: 250 mm
4 mal gekantet
Gesamt: 3 Oberlichtbänder mit Lichter LxB 4,25x1,50m
Menge: 6,000 m

**02.22 Ortgangabschluss als Dachabschluss**
Aluminium-Ortgang-Verstärkungsprofil
Aluminium-Ortgangleiste
Aluminium-Sturmhaken
Mineralwollefüllung
Ortgangblech
Material: Aluminium 1,00 mm dick
Oberfläche: wie Dacheindeckung
Zuschnitt: 400 mm
3 mal gekantet
Stützprofil
Material: Aluminium 1,00 mm dick
Zuschnitt: 250 mm
2 mal gekantet
Oberfläche: wie Kalzip-Dacheindeckung
Haftprofil:
Material: Aluminium 1,00 mm dick
Zuschnitt: 250 mm
2 mal gekantet
Menge: 26,800 m

**02.23 Ortgangabschluss mit Übergangsblech aufgehend**
an die Oberlichtbänder
Kalzip-Übergangsblech passend zur Dacheindeckung
Breite des Bodenbleches: 585 mm
2 mal gekantet
mit angeformten Kalzip-Steg großer Bördel
mit der letzten Kalzip-Bahn verbördelt
Stöße gedichtet / geschweißt
Dämmstreifen Rockwool-Hardrock
Zuschnitt: 300 mm
zur Abstützung des Kalzip-Übergangsblechs
Überhangblech
Material: Aluminium 1,00 mm dick
Oberfläche: wie Kalzip-Dacheindeckung
Zuschnitt: 250 mm
4 mal gekantet
Menge: 27,000 m

*Hinweis: Vorbemerkung Schweißarbeiten*
Die Dachdeckung ist dem einzufassenden Bauteil entsprechend anzupassen. Die Einfassprofile werden umlaufend mit der Dacheindeckung verschweißt.
Vor Einbau der Einfassungsteile ist der fachgerechte Anschluss der Dampfsperre und der Einbau der Wärmedämmung zu überprüfen. Die thermisch bedingten Längenänderungen der Dachdeckung sind bei der Planung und bei Einbau aller Teile zu beachten. Hier sind ggf. ausreichend große Dehnungsfugen anzuordnen.
Bei Kehllängen über 1,0 m ist die Kehle mit einem zusätzlichem Gefällekeil auszuführen.
Die Wärmedämmung im Bereich der Verwahrung ist als druckfeste Wärmedämmung auszuführen.
Liefern und montieren inkl. Befestigungsmittel, Schweißunterlage und Verschnitt.

**02.24 Anschluss an Lichtband, firstseitig, geschweißt**
Anschluss an Lichtband, geschweißt.
Der Übergang von der Dacheindeckung zum Lichtband wird mit einem Kantteil hergestellt.
Material: wie Dacheindeckung
Nennblechdicke: 1,0 mm
Zuschnitt: ca. 600mm
Kantungen: 3 Stk
Das Kantteil wird unter die Dacheindeckung geführt und mit dieser verschweißt, inkl. schrägem Anschneiden und Verschweißen der Stege der  Profile. Das Kantteil wird unter eine Kappleiste geführt, die am Lichtband befestigt ist. Der Anschluss ist so herzustellen, dass die thermisch bedingte Längenänderung der Dachdeckung ungehindert stattfinden kann. Je nach Länge der Profile, die im Bereich der Lichtbänder unterbrochen werden, und Lage der Festpunktausbildung, ist der Anschluss mit einem Abstand zum Lichtband auszuführen. Im mittleren Abstand von ca. 5.000 mm ist ein 1-Kopf-Dehnungsausgleich einzuschweißen. Der Dehnungsausgleich soll mindestens 400 mm in die Dachdeckung einragen. Im Bereich des Lichtbandanschlusses ist die Dämmung als trittfeste Wärmedämmung auszuführen.
Liefern und montieren inkl. Befestigungsmittel, Schweißunterlage und Verschnitt.
Gesamte 3 Lichtbänder.
Menge: 6,000 m

**02.25 Kehlanschluss an Lichtband, geschweißt**
Kehlen (Nacken)-Anschluss an Lichtband, geschweißt.
Der Übergang von der Dacheindeckung zum Lichtband wird mit einem Kantteil hergestellt.
Material: wie Dacheindeckung
Nennblechdicke: 1,0 mm
Zuschnitt: ca. 500 mm
Kantungen: 3 Stk
Das Kantteil wird unter die Dacheindeckung geführt und mit dieser verschweißt, inkl. schrägem Anschneiden und Verschweißen der Stege der Bemo Profile. Das Kantteil wird unter eine Kappleiste geführt, die am Lichtband befestigt ist. Der Anschluss ist so herzustellen, dass die thermisch bedingte Längenänderung der Dachdeckung ungehindert stattfinden kann. Je nach Länge der Profile, die im Bereich der Lichtbänder unterbrochen werden, und Lage der Festpunktausbildung, ist der Anschluss mit einem Abstand zum Lichtband auszuführen. Im mittleren Abstand von ca. 5.000 mm ist ein 1-Kopf-Dehnungsausgleich einzuschweißen. Der Dehnungsausgleich soll mindestens 400 mm in die Dachdeckung einragen. Im Bereich des Lichtbandanschlusses ist die Dämmung als trittfeste Wärmedämmung auszuführen. Diese trittfeste Dämmung ist in einer separaten Position erfasst. Liefern und montieren inkl. Befestigungsmittel, Schweißunterlage und Verschnitt.
Gesamt 4 Lichtbänder
Menge: 27,000 m

**02.26 Blechkehle - Firstanschluss an Oberlichter in geschweißter Ausführung**
Anschluss an Lichtbänder in geschweißter Ausführung
als firstseitiger Anschluss an die Kopfseiten
der Dachoberlichter
Kehlblech
Material: Aluminium 1,00 mm dick
Oberfläche: wie Kalzip-Dacheindeckung
Zuschnitt: 600 mm
2 mal gekantet
örtlich wasserdichte Schweißverbindung
unter Schließen der Kalzip-Bördelstege
(ca. 1,50 m Schweißnaht pro m Kehlblech)
und Verschweißen mit der
angrenzenden Kalzip-Bahn zur Entwässerung
das Kehlblech ist im gesamten Bereich mit trittfester Dämmung (Hardrock WLG038 oder glw.) zu unterlegen
Kalzip-Schweißunterlage
als Hitzeschutz für brennbare Untergrundmaterialien
im Bereich der Schweißnähte
Menge: 6,000 m

**02.27 Seitlicher Anschluss an Lichtband mit Kantteil**
Seitlicher Lichtbandanschluss mit Kantteil.
Anschluss an Lichtband bestehend aus einem Kantteil.
Material: wie Dacheindeckung
Nennblechdicke: 1,0 mm
Zuschnitt: ca. 500 mm
Kantungen: 3 Stk
Das Lichtbandanschluss-Kantteil wird auf der Dachseite in ein Ortganghalteprofill eingehängt. Die Befestigung des Lichtbandanschlusses am Lichtband erfolgt mit einer Kappleiste. Die Befestigung der Kantteile am Lichtband hat so zu erfolgen, dass eine thermisch bedingte Längenänderung ungehindert stattfinden kann. Blechstöße werden mit Dichtbeilage unterlegt. Der Hohlraum unter dem Lichtbandanschluss-Kantteil ist zur Vermeidung von Kondensatbildung vollflächig mit Mineralwolle auszufüllen.
Liefern und montieren inkl. Befestigungsmittel, und Verschnitt.
Gesamt 4 Lichtbänder
Menge: 27,000 m

**02.28 Traufenabschluss**
und statische Randaussteifung
Traufwinkel 40/20/2 pressblank
Material: Aluminium stranggepreßt
Traufendichtung ISO - KOMPRI - Band 150 kg/m²
Abmessung: 15/2-10 mm
Farbe: grau
Bördelfüller passend zur Kalzip-Bahn
Alu Bechernieten 5 x 12 mm
Rinneneinstand der Profiltafeln: 60 mm
Abbiegen der Bahnenden im Bereich
des Bodenbleches
Menge: 39,100 m

**02.29 Dachdurchführung 2-teilig zum Einschweißen**
zur Strangentlüftung
Kalzip Rohrdurchführung D1
mit umlaufendem Flachflansch
Abmessung: NW DN 150mm
in Anpassung an das Dachgefälle lotrecht an der Tragschale befestigt
inkl. Anschluss des Innenrohres an die Dampfsperre

Material: Aluminium 1,00 mm
Oberfläche: wie Kalzip-Dacheindeckung
mit Regenhaube und
mit Kragenblech
in Anpassung an das Dachgefälle lotrecht
örtlich in die Dachfläche eingeschweißt
Entfernen der Farbbeschichtung und Nachlackierung
an der Baustelle im Bereich der Schweißnaht
sinngemäß Kalzip-Detail  2.82
Menge: 2,000 Stk

**02.30 Schneefangvorrichtung mit Doppelrohr**
Schneefanghalter pressblank entlang der Traufe
2,50 Stück / m
Aufstockung
2,50 Stück / m
Schneestopper blank
10,00 Stück / m
neben den Sicken
als Doppelrohrsystem
2 x Alu Schneefangrohr pressblank
Abmessung: Ø 32 x 2 mm
2,00 m/m auf den Kalzip-Bördeln durchdringungsfrei befestigt

Die genauen Mengen sind objektbezogen zu prüfen
Menge: 39,100 m

**02.31 Seilsystem auf Latchways CFP 2**
Bauaufsichtlich zugelassenes horizontal geführtes Seilsystem inkl. der notwendigen Dachankern zur Sicherung von Personen gegen Absturz zur durchdringungsfreien Befestigung auf zwei benachbarten Bördeln der vor beschriebenen Kalzip-Dacheindeckung. Dämpfung der Einwirkung durch Stahlspule.
Statischer Nachweis der Weiterleitung der Kraft je Klipp gem. Zulassung in die Unterkonstruktion.

Sämtliche Seilzwischenhalterungen, auch Richtungsänderungen, müssen für einen systemzugehörigen, beweglichen Anschlagpunkt frei und ohne Lösen der Sicherung überfahrbar sein. Die Dämpfung des Systems muss nachweislich an jedem einzelnen Dachanker im Systemverlauf erfolgen.
Gleichzeitige Nutzung von bis zu 6 Personen muss gewährleistet sein.
Lieferung und Montage durch ein vom Hersteller oder seinem Lizenznehmer autorisiertes und zertifiziertes Unternehmen.

Montage auf bauaufsichtlich zugelassenen Systemklemmen.
Verstärken der Festpunktausbildung an je 4 Stück Bördelstegen/Dachanker mit einer Schraube M8 mit Dichtscheiben

Erstellung und Übergabe der Dokumentation und Einweisung des verantwortlichen Nutzers in die Bedienung und Handhabung des Absturzsicherungssystems.

Absturzsicherungssystem bestehend aus:

2 Stück  90 ° Eckführung für das
Edelstahlseil
40m Edelstahlseil 8 mm 7x7
Abgerechnet wird die Seillänge
Menge: 40,000 m

**02.32 Längsschnitt**
Alle Kalzip-Dachbahnen müssen in den fertigen Längen geliefert werden, so dass Schneidearbeiten nur in besonderen Bereichen (z.B. Dachdurchdringungen) notwendig sind.
Längsschnitte an den Kalzip Profilen auf der Baustelle mit geeigneten Schneidwerkzeugen ohne Funkenflug ausführen.
Menge: 32,000 m

**02.33 Schrägschnitt**
Schrägschnitte an den Kalzip Profilen auf der Baustelle mit geeigneten Schneidwerkzeugen ohne Funkenflug ausführen.
Menge: 4,000 m

**02.34 Querschnitt**
Querschnitte an den Kalzip Profilen auf der Baustelle mit geeigneten Schneidwerkzeugen ohne Funkenflug ausführen.
Menge: 15,000 m

**02.35 Blitzschutzklemme**
Verbinden der Kalzip Profile mit der am Dachrand vorhandenen Ableitung, mittels einer Blitzschutz-Klemmgarnitur.
Anzahl der Ableitungen: '6' Stk

Die Profile gelten ab einer Blechdicke von 0,7 mm als Blitzauffangeinrichtung.
Die aktuellen VDE-Richtlinien sind zu beachten.
Liefern und montieren.
Menge: 10,000 St

### 03 Kalzip oder glw. auf OSB-Holzplatten (Sparrenkonstruktion)

*Hinweis: Schalung und Rollfilz*
Konstruktionsmerkmale Holztragschale

Dachgrundriss: ca. 39,80 x 8,00 m + Eingangsüberdachungen Ansicht West und Nord (gesamt ca. 360m²)
Dachform:  Pultdach
Gebäudehöhe:  ca. 5,00 m
Traufhöhe:  ca. 4,00 m
Dachneigung:  4°
PV-Anlage:  dachparallel (bauseits)
Absturzsicherung: Seilsystem

Konstruktion:
OSB-Holzplatten, stärke 25mm auf Holz-Sparren bauseits mit
Dampfsperre, Hutprofilen, Dämmfilz
und Metalleindeckung als Warmdach

**03.1 Randwinkel**
Statisch nicht wirksamer Randwinkel zur Aufnahme der Dampfsperre im Giebelbereich und Firstbereich auf die OSB-Platten montieren.
Randwinkel
Material: Stahlblech 1,00mm
Oberfläche wie Stahltrapezprofil Zuschnitt 450mm
1 mal gekantet
Menge: 75,000 m

**03.2 Dampfsperre MH auf Holz**
auf 25mm starke OSB-Holzplatten,
nagelbare, durchtrittfeste, nahtselbstklebende Elastomerbitumen-Dampfsperrbahn gemäß DIN EN 13970 mit Aluminiumpolyester-Kombiträger, Glasvlies 60 g/m² und abziehbaren Längsrandstreifen
sd-Wert > 1.500 m
Kaltbiegeverhalten: <  -25°
Breite: 108 cm
Rollenlänge: 20 m
Dicke: ca. 1,50 mm
KALZIP Dampfsperre MH oder glw. liefern und durch verdecktes Nageln mit rauverzinkten Breitkopfstiften in der Überlappung fixieren und mit mind. 8 cm Längs- und Quernahtüberdeckung und mit Quernahtversatz durch Abziehen der unterseitigen Längsnaht-Trennfolie an der Perforationslinie verlegen und Andruckrolle oder mit Mannlast andrücken.
Nähte und Stöße dicht verkleben. Im Bereich von An- und Abschlüssen vollflächig 5 cm über die Oberkante der Wärmedämmung (ges. ca. 35cm) hochführen und fachgerecht winddicht anschließen.
Gesamt 360m² in Fläche + ca. 118lfm x 0,35m = ca. 402
Menge: 402,000 m²

**03.3 Dämmungshalter Dachrand**
als Abschluss der Dachdämmung
Dämmungshalter
gekantetes C-Profil
Material: Stahl 1,00 mm dick
bandverzinkt und bandbeschichtet
Zuschnitt: 400 mm
Höhe: 280 mm
2 mal gekantet
auf der Unterschale befestigt
Menge: 118,000 m

**03.4 Unterkonstruktion Hut-Profile**
zur Aufnahme der Klipps parallel zur Traufe
auf der 360m² Unterschale verlegt und durch die 25mm starken in die Sparren befestigt
gekantetes Hut-Profil
Material: Stahl 1,50 mm dick
bandverzinkt und bandbeschichtet
Zuschnitt: 400 mm
Höhe: 120 mm
4 mal gekantet
mit ausgedämmtem Profilquerschnitt
Inkl. der nach Statik erforderlichen zugelassenen Befestigungsmittel aus nichtrostendem Edelstahl
Es ist einzukalkulieren, dass die Dachfläche mit einer bauseitigen PV-Anlage belegt wird (Befestigung mit dem Kalzip-System an den Stegen der Profilbahnen. Dementsprechend müssen mehr Befestigungspunkte hergestellt und einkalkuliert werden.
Menge: 360,000 m²

**03.5 Unterkonstruktion Festpunkt**
zur Aufnahme der Festpunktklipp parallel zum First
auf der Unterschale verlegt und durch die Schalung in die Sparren befestigt
gekantetes Hut-Profil in First-/Traufrichtung
Material: Stahl 2,00 mm dick
bandverzinkt und bandbeschichtet
Zuschnitt: 380 mm
Höhe: 100 mm
4 mal gekantet
Länge ca. 500 mm
im Abstand der Sparren von ca. 0,65 m
mit ausgedämmtem Profilquerschnitt
darüber gekantetes Hut-Profil parallel zum First
Material: Stahl 2,00 mm dick
bandverzinkt und bandbeschichtet
Zuschnitt: 380 mm
Höhe: 100 mm
4 mal gekantet
Inkl. der nach Statik erforderlichen zugelassenen Befestigungsmittel aus nichtrostendem Edelstahl
Abgerechnet wird die Firstlänge
PV-Anlage wie in voriger Pos. beschrieben ist mit einzukalkulieren.
Menge: 43,300 m

**03.6 Unterkonstruktion Traufbohlen**
zur Aufnahme der Rinnenhalter
Knaggen zur Aufnahme der Traufbohle
Konstruktionsvollholz
Abmessung: 12 cm hoch  - 10 cm breit
Länge 20 cm
auf der vor beschriebenen Randversteifung befestigt
im Abstand der Sparren von ca. 0,65 m
Zwischenräume ausgedämmt,

darüber
Traufbohlen
Konstruktionsvollholz
Abmessung: 14 cm hoch  - 20 cm breit,
zur Aufnahme der Kalzip-Aluminium-Dachelemente
an den Knaggen befestigt
Mögliche zulässige Bautoleranzen sind durch
Unterlegen mit Distanzleisten auszufluchten
Menge: 39,800 m

**03.7 Komprimierbare Wärmedämmung**
mehrlagig, fugenversetzt in 2 Lagen eingebaut
Material: MF  -  Rollfilz weich komprimierbar Fa. Isover, Typ Metac UF oder glw.
Wärmeleitfähigkeit : λ  = 0,035 W /mK
Baustoffklasse: A1 nicht brennbar
Anwendungsgebiet: DAD dk
Lieferdicke: 300 mm
Einbaudicke: 260 mm
(40 mm komprimiert und vollflächig unter der Dachhaut anliegend)
1. Dämmlage
Lieferdicke: 160mm
Einbaudicke: 140mm
Wärmeleitfähigkeit: 0,035 W/mK

2. Dämmlage
Lieferdicke: 140mm
Einbaudicke: 120m
Wärmeleitfähigkeit: 0,035W/mK

Wärmedämmung zwischen den Systemhaltern und den Anschluss- und Distanzkonstruktionen so einpassen, dass keine Wärmebrückenentstehen.
Wärmedämmung während der Montage vor Nässe schützen. Liefern und dichtgestoßen, vollflächig unter der Dachhaut anliegend, auf dem Untergrund verlegen, inkl. aller Zuschnittarbeiten und Verschnitt
Menge: 329,000 m²

**03.8 Trittfeste Wärmedämmung**
im Trauf- und Firstbereich, seitlichen Wandanschlüssen sowie im Bereich von Oberlichtern und Dachdurchdringungen
zur Vermeidung von Ausschüsselungen der
Kalzip-Elemente durch Montagebegehung
(Fremd- und Nachfolgeleistungen)

Material: MF-Dämmplatten druckbelastbar Fa. Rockwool, Typ Hardrock 038 oder glw.
Wärmeleitfähigkeit : λ  = 0,038 W /mK
Anwendungsgebiet: DAA dm
Lieferdicke: 260 mm
Zuschnittsbreite: 300mm

Wärmedämmung zwischen den Systemhaltern und den Anschluss- und Distanzkonstruktionen so einpassen, dass keine Wärmebrücken entstehen. Wärmedämmung während der Montage vor Nässe schützen. Liefern und dichtgestoßen, vollflächig unter der Dachhaut anliegend, auf dem Untergrund verlegen, inkl. aller Zuschnittarbeiten und Verschnitt
Gesamt ca. 102lfm
Menge: 31,000 m²

**03.9 Kastenrinne**
vorgehängt (bei Hauptdach ca. 39,80m und bei Seiteneingang Ansicht Nord ca. 3,50m
Rinnenblech
Material: Titanzink
Materialdicke nach DIN EN 612 in Abhängigkeit
mit dem Zuschnitt
Zuschnitt: 400 mm
Dehnungsausgleichsband
im Abstand von 9,00 m
Rinnenhalter, Form FFH mit zwei Federn
Bandeisen verzinkt DIN 18461
Abstand: 600 mm
Menge: 43,300 m

**03.10 Ablaufstutzen**
als Einhangstutzen
Material: Titanzink
Materialdicke nach DIN EN 612 in Abhängigkeit mit
der durchschnittlichen Nennweite
Abmessung: DN 100 mm
in den Rinnenboden eingelötet
Anschließen an die Regenfallrohre
Menge: 5,000 Stk

**03.11 Endböden**
Material: Titanzink
an den Rinnenköpfen eingelötet
Menge: 6,000 Stk

**03.12 Rinneneinlauf**
Rinneneinlaufblech
Material: Aluminium 1,00 mm dick
Oberfläche: stuccodessiniert
Zuschnitt: 200 mm
3 mal gekantet
Abmessung: 15/50/120/15
mit hinterem Wasserfalz
Menge: 5,000 m

**03.13 Traufenabdeckung**
zur Verkleidung der vorderen Stirnseiten der Traufbohle
Traufenabdeckblech
Material: Aluminium 1,00 mm dick
Oberfläche: stuccodessiniert
Zuschnitt: 400 mm
2 mal gekantet
traufseitig in Haften eingehängt
Menge: 43,300 m

**03.14 Fallrohre mit Bögen**
Fallrohre DN 100, Materiel Titan-Zink, bestehend aus senkrechtem Rohr, 2 Bögen je Fallrohr und einem schrägen Rohr zwischen Rinne und Fallrohr beim Dachvorsprung.
Gesamt 4 Fallrohre Hauptdach und 1 Fallrohr Nebeneingang Ansicht Nord mit Montage an der Stahlbetonstütze bzw. Mauerwerksaußenwand bzw. vorgelegte HPL-Fassade mit Holzunterkonstruktion. Inkl. der Befestigungsmittel und dem Anschluß an das Standrohr.
Abgerechnet wird die Länge inkl. der Schrägstücke und Bögen.
Menge: 14,000 m

**03.15 Standrohre feuerverzinkt**
Standrohre DN125 mit Reinigungsöffnung, Material feuerverzinkte Stahlrohre Fa./ Loro-X Rohr oder glw.
Inkl. der Befestigungsmittel mit Montage an den Stahlbetonstützen und dem Anschluss nach oben zum Fallrohr und nach unten zur PP-Grundleitung
Standrohrlänge jew. 1,0m
Menge: 5,000 St

**03.16 Kalzip 65/400/1,0 mm stuccodessiniert**
Kalzip-Aluminium-Profiltafeln oder glw.
werksseitig vorgefertigt mit kreisrunden
Falzverbindungen zum maschinellen Verbördeln
Legierung: nach allgemeiner bauaufsichtlicher Zulassung
Oberfläche: stuccodessiniert
Profil/Blechdicke: Kalzip 65/400/1,00 mm
ungestoßene Bahnlänge: 13.500 mm
Verbundklipp E 160 mit Stahlkern und glasfaserverstärkter Kunststoffummantelung  wärmebrückenfrei gemäß EnEV auf vorhandener Unterkonstruktion zur Befestigung und Distanzüberbrückung der Kalzip-Profiltafeln.
Klippabstände und Klippanzahl gemäß statischer Berechnung.
Die Befestigung der Klipps mit der Unterkonstruktion erfolgt gemäß der allgemeinen bauaufsichtlichen Zulassung und Statik.
Menge: 360,000 m²

**03.17 Festpunktausbildung mit Festpunktklipp FK (119 mm)**
Größe und Art der Festpunkte werden in einer statischen Berechnung ermittelt.

Diagonalbohrungen durch den kleinen Bördel und
den Klippkopf zur Aufnahme der Festpunktnieten
zur Fixierung einer jeden Kalzip-Bahn.
Befestigung der Klipps vor beschriebener Festpunktkonstruktion
Gewählter Festpunktklipp: L 80 doppeltlang
mit TK5 doppeltlang

Die Lasten aus dem Festpunkt müssen von der Unterkonstruktion abgeleitet werden.
Der statische Nachweis der Weiterleitung der Dachschubkräfte ist bauseits zu führen
Verbrauch und Befestigungsmittel gemäß Statik
Abgerechnet wird die Firstlänge.
Menge: 43,300 m

**03.18 Pultfirst als Dachabschluss**
Hochbiegen der Kalzip-Bahnenden
Alu Distanzprofil
Schließblech passend zur Dacheindeckung
Formfüller passend zur Dacheindeckung
Mineralwollefüllung
Pultfirstblech
Material: Aluminium 1,00 mm dick
Oberfläche: wie Kalzip-Dacheindeckung
Zuschnitt: 400 mm
3 mal gekantet
durchlaufende Hafte
Material: Aluminium 1,00 mm dick
Zuschnitt: 250 mm
2 mal gekantet
Menge: 43,300 m

**03.19 Pultfirst als Anschluss aufgehende Fassade**
an die aufgehende Wand (vorgehängte Fassade)
Hochbiegen der Kalzip-Bahnenden
Alu Distanzprofil
Schließblech passend zur Dacheindeckung
Formfüller passend zur Dacheindeckung
Mineralwollefüllung
Pultfirstblech
Material: Aluminium 1,00 mm dick
Oberfläche: wie Kalzip-Dacheindeckung
Zuschnitt: 400 mm
3 mal gekantet
Überhangblech
Material: Aluminium 1,00 mm dick
Oberfläche: wie Kalzip-Dacheindeckung
Zuschnitt: 250 mm
4 mal gekantet
Menge: 43,300 m

**03.20 Ortgangabschluss als Dachabschluss**
Aluminium-Ortgang-Verstärkungsprofil
Aluminium-Ortgangleiste
Aluminium-Sturmhaken
Mineralwollefüllung
Ortgangblech
Material: Aluminium 1,00 mm dick
Oberfläche: wie Dacheindeckung
Zuschnitt: 400 mm
3 mal gekantet
Stützprofil
Material: Aluminium 1,00 mm dick
Zuschnitt: 250 mm
2 mal gekantet
Oberfläche: wie Kalzip-Dacheindeckung
Haftprofil:
Material: Aluminium 1,00 mm dick
Zuschnitt: 250 mm
2 mal gekantet
Menge: 28,600 m

**03.21 Ortgangabschluss mit Übergangsblech aufgehend**
an die aufgehende Wand
Kalzip-Übergangsblech passend zur Dacheindeckung
Breite des Bodenbleches: 585 mm
2 mal gekantet
mit angeformten Kalzip-Steg großer Bördel
mit der letzten Kalzip-Bahn verbördelt
Stöße gedichtet / geschweißt
Dämmstreifen Rockwool-Hardrock
Zuschnitt: 300 mm
zur Abstützung des Kalzip-Übergangsblechs
Überhangblech
Material: Aluminium 1,00 mm dick
Oberfläche: wie Kalzip-Dacheindeckung
Zuschnitt: 250 mm
4 mal gekantet
Menge: 28,600 m

**03.22 Traufenabschluss**
und statische Randaussteifung
Traufwinkel 40/20/2 pressblank
Material: Aluminium stranggepreßt
Traufendichtung ISO - KOMPRI - Band 150 kg/m²
Abmessung: 15/2-10 mm
Farbe: grau
Bördelfüller passend zur Kalzip-Bahn
Alu Bechernieten 5 x 12 mm
Rinneneinstand der Profiltafeln: 60 mm
Abbiegen der Bahnenden im Bereich
des Bodenbleches
Menge: 43,300 m

**03.23 Dachdurchführung 2-teilig zum Einschweißen**
zur Strangentlüftung
Kalzip Rohrdurchführung D1
mit umlaufendem Flachflansch
Abmessung: NW DN150 mm empty;
in Anpassung an das Dachgefälle lotrecht an der Tragschale befestigt
inkl. Anschluss des Innenrohres an die Dampfsperre

Material: Aluminium 1,00 mm
Oberfläche: wie Kalzip-Dacheindeckung
Abmessung: NW ... mm empty;
mit Regenhaube und
mit Kragenblech
in Anpassung an das Dachgefälle lotrecht
örtlich in die Dachfläche eingeschweißt
Entfernen der Farbbeschichtung und Nachlackierung
an der Baustelle im Bereich der Schweißnaht
sinngemäß Kalzip-Detail  2.82
Menge: 6,000 Stk

**03.24 Dachdurchführung 2 teilig zum Einschweißen wie vorige Pos.**
Dachdurchführung wie vorige Pos., jedoch in DN200
Menge: 2,000 Stk

**03.25 Dachdurchführung 2 teilig zum Einschweißen wie vorige Pos.**
jedoch für Dachdurchführung von rechteckigen Lüftungskanälen
in LxB: ca. 40x40cm
Menge: 4,000 Stk

**03.26 Dachdurchführung 2 teilig zum Einschweißen wie vorige Pos.**
jedoch für Dachdurchführung von rechteckigen Lüftungskanälen
in LxB: ca. 60x60cm
Menge: 2,000 Stk

**03.27 Dachdurchführung 2 teilig zum Einschweißen wie vorige Pos.**
jedoch für Dachdurchführung von rechteckiger Schornsteindurchführung
in LxB: ca. 1,00x0,8 m
Menge: 1,000 Stk

**03.28 Schneefangvorrichtung mit Doppelrohr**
Schneefanghalter pressblank
2,50 Stück / m
Aufstockung
2,50 Stück / m
Schneestopper blank
10,00 Stück / m
neben den Sicken
als Doppelrohrsystem
2 x Alu Schneefangrohr pressblank
Abmessung: Ø 32 x 2 mm
2,00 m/m auf den Kalzip-Bördeln durchdringungsfrei befestigt

Die genauen Mengen sind objektbezogen zu prüfen
Menge: 43,300 m

**03.29 Seilsystem auf Latchways CFP 2**
Bauaufsichtlich zugelassenes horizontal geführtes Seilsystem inkl. der notwendigen Dachankern zur Sicherung von Personen gegen Absturz zur durchdringungsfreien Befestigung auf zwei benachbarten Bördeln der vor beschriebenen Kalzip-Dacheindeckung. Dämpfung der Einwirkung durch Stahlspule.
Statischer Nachweis der Weiterleitung der Kraft je Klipp gem. Zulassung in die Unterkonstruktion.

Sämtliche Seilzwischenhalterungen, auch Richtungsänderungen, müssen für einen systemzugehörigen, beweglichen Anschlagpunkt frei und ohne Lösen der Sicherung überfahrbar sein. Die Dämpfung des Systems muss nachweislich an jedem einzelnen Dachanker im Systemverlauf erfolgen.
Gleichzeitige Nutzung von bis zu 6 Personen muss gewährleistet sein.
Lieferung und Montage durch ein vom Hersteller oder seinem Lizenznehmer autorisiertes und zertifiziertes Unternehmen.

Montage auf bauaufsichtlich zugelassenen Systemklemmen.
Verstärken der Festpunktausbildung an je 4 Stück Bördelstegen/Dachanker mit einer Schraube M8 mit Dichtscheiben

Erstellung und Übergabe der Dokumentation und Einweisung des verantwortlichen Nutzers in die Bedienung und Handhabung des Absturzsicherungssystems.

Absturzsicherungssystem bestehend aus:
'2 Stück' 90 ° Eckführung für das

Edelstahlseil
'46 m' Edelstahlseil 8 mm 7x7

Abgerechnet wird die Seillänge: 46m
Menge: 46,000 m

**03.30 Blitzschutzklemme**
Verbinden der Kalzip Profile mit der am Dachrand vorhandenen Ableitung, mittels einer Blitzschutz-Klemmgarnitur.
Anzahl der Ableitungen: '6' Stk

Die Profile gelten ab einer Blechdicke von 0,7 mm als Blitzauffangeinrichtung.
Die aktuellen VDE-Richtlinien sind zu beachten.
Liefern und montieren.
Menge: 8,000 St

### 04 Kalzip oder glw. vertikal

*Hinweis: Vorbemerkung*
Im Wandbereich zwischen First Holzdachkonstruktion und First Stahldachkonstruktion (ca. LxH 36m x 0,98m = ca. 35m²) wird auf die bauseitige Stahlblech-Kassettenwand Kalzip-Wellprofile oder glw. horizontal verlegt. Inkl. dem Ausdämmen der Kassettenwand. In der Wandfläche gibt es keine Öffnungen und keine Durchdringungen.
Die Ausführung erfolgt sinngemäß nach dem Kalzip-Detail 1.32 aus der Technischen Beschreibung mit Zeichnungen „Kalzip® Konstruktionsdetails“ jedoch mit dem Alu Well-Profil, horizontal verlegt.

**04.1 Mineralfaser-Fassadendämmung, 200mm, mit Einbau in die bauseitigen Stahlblech-Kassetten**
Mineralwolle-Fassadendämmplatten, Stärke 200mm, außenseitig aufkaschiert mit schwarzem Vlies, WLG 035, einlagig in die bauseitig montierten Wand-Stahlblechkasetten stumpf gestoßen einbauen, inkl. der Schneidarbeiten und des Verschnitts.
Wärmedämmung gemäß DIN EN 13162 aus mineralischem
Faserdämmstoff, einlagig und abrutschsicher verlegen
Fassadendämmplatte als Formstabile, kunstharzgebundene Fassadendämmplatte aus Steinwolle mit einseitiger schwarzer Vlieskaschierung
Fa./Typ: Rockwool FIXROCK VS 035 oder glw.
Stärke 20cm
Abmessungen: 1000 x 625 mm
Wärmeleitfähigkeit: l = 0,035 W/mK
Baustoffklasse: A 1 nichtbrennbar
Schmelzpunkt: > 1.000° C
Anwendungsgebiet: WAB
Menge: 35,000 m²

**04.2 Unterkonstruktion für Wellprofile mit Montage auf bauseitige Stahlblech-Kassetten**
Aluminium – Unterkonstruktion mit Tragprofilen aus Alu-Hutprofilen nach Statik für horizontal verlegte Wellprofile.
Tragprofile Senkrecht flucht- und lotrecht auf die bauseitigen Stahlblech-Kassetten
als Unterkonstruktion der Alu-Wellprofile und als Aussteifung für die Kassetten montiert. Die Unterkonstruktion wird senkrecht auf die bauseitigen Stahlblechkassetten montiert und dient als Befestigungsuntergrund für die horizontal verlegten Alu-Wellprofile und gleichzeitig als mind. 40mm starke Hinterlüftung der Fassade.
Profilabstände, Abmessung von Fest- und Gleitpunkt sowie alle Befestigungs- und Verankerungsmittel nach statischer Berechnung durch den AN.
Inkl. der nach Statik erforderlichen Befestigungsmittel aus Edelstahl.

Unterkonstruktion für ges. ca. 35m² Wandverkleidung.
Wandhöhe ca. 0,98m auf einer Wandlänge von ca. 36m.

Wandhöhe ca. 0,98m auf einer Wandlänge von ca. 36m.
Menge: 35,000 m²

**04.3 Fassaden-Alu-Wellprofil**
als hinterlüftete Außenwand, Verlegerichtung: horizontal
rollgeformte Aluminium-Profiltafel auf die zuvor beschriebene Unterkonstruktion
Legierung: nach DIN 18807 Teil 9.4.1
Profil: Kalzip Welle 18/76 oder glw.,
Baubreite: 1.067 mm, Stärke 1,0mm
Farbe/Beschichtung: PVDF-Beschichtung RAL-Ton nach Wahl AG (z.B. 9007 Graualuminium oder 7016 Anthrazitmit Schutzfolie auf ganzer Fläche
Wandhöhe ca. 0,98m auf einer Wandlänge von ca. 36m.
Menge: 35,000 m²

**04.4 Stoßausbildung mit Lisenenprofil L-S1**
zur senkrechten Strukturierung derFassadenbekleidung
Kalzip Lisenenprofil L-S1 oder glw. an vorhandener Unterkonstruktion befestigen,
Befestigungsmittel in Edelstahl sind einzurechnen.
Aluminium Strangpressprofil Al-Mg-Si 0.5 F22
Lieferlänge: 6.000 mm, Breite: 140 mm, farbig beschichtet nach Wahl des AG in der Farbe der Alu-Wellprofile.
Dehnungsfugen und erforderliche Passschnitte
sind bei der Montage zu berücksichtigen, Stöße sind zu hinterlegen.
Menge: 12,000 m

**04.5 Außeneckprofil A-S1**
Außeneckprofil
Aluminium Strangpressprofil Al-Mg-Si 0.5 F22
Lieferlänge: 6.000 mm, Breite: 143 mm farbig beschichtet nach Wahl des AG in der Farbe der Alu-Wellprofile, an vorhandener Unterkonstruktion befestigen,
Befestigungsmittel aus Edelstahl sind einzurechnen, Dehnungsfugen und erforderliche Passschnitte sind bei der Montage zu berücksichtigen,
Stöße sind zu hinterlegen.
Menge: 2,000 m

**04.6 Unterer Fassadenabschluss**
Unterer Fassadenabschluss mit Laibungsprofil LA-S1 oder glw.
Aluminium Strangpressprofil Al-Mg-Si 0.5 F22
Lieferlänge: 6.000 mm, Breite: 75 mm farbig beschichtet nach Wahl des AG in der Farbe der Alu-Wellprofile, an vorhandener Unterkonstruktion befestigen mit Befestigungsmitteln aus Edelstahl
Mit Lochblech Material: Aluminium 0,80 mm dick, stuccodessiniert
Zuschnitt: 200 mm, 1 mal gekantet
Menge: 36,000 m

**04.7 Oberer Fassadenabschluss**
Lochblech, Material: Aluminium 0,80 mm dick, Stuccodessiniert, Zuschnitt: 200 mm, 2 mal gekantet. Befestigungsmittel aus Edelstahl sind einzurechnen,
Dehnungsfugen und erforderliche Passschnitte sind bei der Montage zu berücksichtigen, Stöße sind zu hinterlegen.
Mit Fassadenabschlussblech, Material: Aluminium 1,00 mm dick, Oberfläche: wie Fassadenbekleidung, Zuschnitt: 200 mm, 3 mal gekantet
Menge: 36,000 m

### 05 Statik und Planungsleistungen

**05.1 Statische Berechnungen des Kalzip oder glw. Bedachungssystems und der vorgehängten Fassade**
Erstellen von prüffähigen statischen Nachweisen für das Kalzip-Bedachungssystem (Kalzip-Profile, Unterkonstruktion, Klipps, etc.) und der vorgehängten Fassade (Alu-Wellprofile, Unterkonstruktion, etc.
und deren jeweiliger Befestigungen an den Unterkonstruktionen
für andrückende und abhebende Lasten. Inkl. der statischen Nachweise der Verbindungen, der Festpunktausbildungen
Die statischen Berechnungen und Zeichnungen sind dem Prüfstatiker zur Prüfung und Freigabe vorzulegen.

Die erforderlichen Nachweise der bauseitigen Trapezblech-Tragschale und der weiterführenden Konstruktion sind nicht Bestandteil dieser Position.

Statische Berechnungen und Zeichnungen auch unter Berücksichtigung von:
- Schneeanhäufungen bzw. Schneesackbildungen
- Sicherheitssysteme
  zusätzliche Lasten aus Absturzsicherung sind
  gem. bauaufsichtlicher Zulassung der
  Befestigungsklemme des Dachankers zu beachten
- PV-Anlage
  zusätzliche Flächenlast der nachträglich
  aufgeklemmten dachparallelen bauseitigen PV-Anlage beachten
  (Erhöhung der Flächenlast um ca. 20 kg/m²)
  Die Lasteinleitung der Punktlasten aus den
  Befestigungsklemmen muss gem. der zugehörigen
  bauaufsichtlicher Zulassung erfolgen

Zwischenkonstruktion aus Hutprofilen auf der Trapezblechtragschale bzw. den OSB-Holzplatten.
Menge: 1,000 psch

**05.2 Verlegepläne Dach- und Wandprofilbahnen Bahnenaufteilungs- und Klippanordnungsplan für die Kalzip Bedachung und die Fassadenverkleidung mit Unterkonstruktion**
Dach und Wandverlegepläne gemäß Anforderungen der DIN18807 Teil 3 und den IFBS-Fachregeln erstellen.
Aufteilung der Dachflächen in Kalzip-Profiltafeln mit Darstellung der Klipp-Positionen und der Distanzkonstruktion aus Hutprofilen und der Wandfassaden mit Unterkonstruktion.
Inkl. Darstellung der Lasteinzugsbereiche für das aufgeklemmte Absturzsicherungssystem und die PV-Anlagen.
In die Dach- und Wandverlägepläne sind auch alle Details wie z.B.: die Dachrandanschlüsse die Kantbleche, Lichtbandeinfassungen, Dachdurchdringungen, etc. darzustellen.
Menge: 1,000 psch

### 06 Stundenlohnarbeiten

*Hinweis: Vorbemerkungen Stundenlohnarbeiten*
Vorbemerkungen Stundenlohnarbeiten:
Stundenlohnarbeiten (Arbeiten, die nicht in den Positionen erfasst sind) auf besonderen Nachweis über Stundenlohnzettel.
Die in den folgenden Positionen aufgeführten Einheitspreise gelten für die Bereitstellung des Personals frei Baustelle. Aufsichtsstunden von Bauleitern und Polier werden nicht vergütet.
Der unten aufgeführte Verrechnungslohn pro Arbeitsstunde enthält sämtliche Aufwendungen, wie z.B. Lohn- und Gehaltskosten (einschließlich Zulagen, Zuschläge und vermögenswirksame Leistungen), die Lohn- und Gehaltszusatz- und -Nebenkosten, die Gemeinkosten, sonstige Sozialkosten sowie Wagnis und Gewinn.
Im Verrechnungslohn pro Arbeitsstunde sind sämtliche Kosten für die An- und Abfahrtszeiten enthalten.

**06.1 Polier / Meister**
Stundensatz Polier / Meister
Menge: 20,000 h

**06.2 Fachwerker / Geselle**
Stundensatz Fachwerker / Geselle
Menge: 30,000 h

**06.3 Helfer/ Auszubildender**
Stundensatz Helfer/ Auszubildender
Menge: 20,000 h
